# BA 06.1_Kloster_WASS_Dach_Fenster
Angebotsaufforderung (GAEB DA XML 3.3, DA83)
Projekt: 2023-24
Währung: EUR
Erstellt mit: GXML Toolbox V3.3 R20220330, ORCA AVA 27 27.00.00, 24.04.2026

## Beschreibung der Maßnahme
Beschreibung der Maßnahme
Die Zisterzienserinnen Abtei Waldsassen plant in Teilbereichen des Klosters Sanierungen an Dach, Fassade und Fenstern.
Gebäudeteile: Bibliotheksflügel und der im 90° Winkel dazu stehende, sogenannte Apothekerflügel.

Im Grundsatz handelt es sich um eine Modernisierung und behutsame Sanierung des Bestehenden.
Alle geplanten Maßnahmen wurden mit dem Landesamt für Denkmalpflege Bayern besprochen und abgestimmt. Im Zuge der Ausführung wird eine regelmäßige Einbindung und intensive Beteiligung des BLfD stattfinden.

Bereits bei den umfangreichen Voruntersuchungen waren RestauratorInnen für die verschiedenen Fachbereiche eingebunden. Auch baubegleitend werden FachrestauratorInnen tätig sein.

Folgende Maßnahmen sind vorgesehen:

Dächer
Sanierung der Dachkonstruktion und Dachhaut. Die Neudeckung der Dachfläche erfolgt mit Biberschwanzziegeln in Doppeldeckung.

Fassade
Im Zuge der Dach- und Fenstersanierung wird die Fassade nach Abschluss der Arbeit einen neuen Anstrich nach Vorgaben des Denkmalschutzes erhalten, evtl. Schadstellen wie Risse oder lockere Putzstellen, werden ertüchtigt.

Fenster, Türen, Tore
Die in den Jahren 2015-2023 durchgeführten Voruntersuchungen der Klostergebäude haben dringenden und umfangreichen Handlungsbedarf für die Restaurierung und Instandsetzung der Fenster ergeben.

Ein großer Teil der vorhandenen Türen und Tore ist altersbedingt verbraucht und dringend sanierungsbedürftig, da der vorhandene Anstrich so defekt ist, dass er keinen ausreichenden Schutz vor der Witterung mehr bietet.

Lage
Adresse: Basilikaplatz 2, 95652 Waldsassen ǀ Landkreis Tirschenreuth ǀ Bezirk Oberpfalz
Die zu sanierenden Gebäudeteile - Bibliothek und der im 90° Winkel dazu stehende, sogenannte Apothekerflügel - sind Teil der Klosteranlage der Zisterzienserinnen Abtei Waldsassen, direkt angebaut an die Basilika, im

Zentrum von Waldsassen, zwischen Basilikaplatz im Norden und Brauhausstraße im Süden.
Der Innenhof kann teilweise für die Baustelleneinrichtung genutzt werden. Die Zufahrtsmöglichkeiten sind eng und nur über Basilikaplatz und Kirchenstraße möglich.
Eine Besichtigung der örtlichen Gegebenheiten wird empfohlen.

Gebäude
Das Gebäude ist denkmalgeschützt. Alle Arbeiten sind daher mit besonderer Vorsicht und Sorgfalt zu verrichten.
Im Zuge der Bauausführung wird es aus sicherheitstechnischen Gründen notwendig, öffentliche Wege, Zugänge temporär zu sperren.
Das Gebäude bleibt während der Baumaßnahmen geöffnet.
Alle Arbeiten finden bei laufendem Kloster- und Schulbetrieb in den angrenzenden Gebäudeteilen statt.

geplante Maßnahmen nach Kostengruppen:
KGR 301 Gerüstarbeiten
Fassadengerüst als Arbeits- und Schutzgerüst für die Fassaden- und Dachdeckerarbeiten, umlaufend an den zu bearbeitenden Bauteilen.

KGR 320 Dachdecker- und Klempnerarbeiten
Bei der Sanierung soll die komplette Dachhaut erneuert werden.
Dazu wird die Dachhaut abschnittsweise abgedeckt und sofort wieder ertüchtigt mit einer neuen Brettschalung, einer Dachbahn sowie Lattung, Konterlattung und neuen Dachziegeln nach historischem Vorbild und standardmäßigen zwei Einhängenasen.
- Rinnen, Schneefang: Demontage und Wiedereinbau
- Fallrohre: Bestand
- Blitzschutz: Demontage und komplett neu
- Kaltdachfenster: neu
- Anarbeiten der Dachdeckung an die Kamine, keine Kamin-Verkleidung
- Der Dachstuhl wurde bei der letzten Sanierung in den Jahren 1995-1997 vorwiegend im Bereich der Traufe denkmalfachgerecht saniert und ist frei von Bauschäden. Evtl. statisch notwendige Maßnahmen (z. B. tragende Holzteile auswechseln) sind im Zuge der Dachneudeckung vorgesehen. Ebenso werden die Anforderungen im Bereich Brandschutz sowie energetischen Maßnahmen berücksichtigt.

KGR 323 Außenputz- und Malerarbeiten
Im Zuge der Fenstersanierung wird die Fassade nach Abschluss der Arbeit einen neuen Anstrich nach Vorgaben des Denkmalschutzes erhalten, ggf. lockere Putzstellen, Hohl- oder Fehlstellen, Risse, Sockelbereiche werden ertüchtigt.
Die Putze sind überwiegend stabil und in einem festen und für eine geplante Überarbeitung tragfähigem Zustand.

KGR 323 Innenputz- und Malerarbeiten
Nach der Sanierung der Fenster werden in Teilbereichen Putzarbeiten notwendig. Die zu bearbeitenden Flächen erhalten einen neuen Anstrich nach denkmalpflegerischen Vorgaben.

KGR 326 Schreinerarbeiten Fenster,
Fenstersanierung/ -instandsetzung, Türen und Tore:
Vorsichtiges Ausbauen, Aushängen der einzelnen Fensterflügel
Einbau einer Notverglasung

Die inneren Flügel der Verbundfenster sind in einem besseren Zustand als die Außenflügel, daher sind im inneren Bereich die Arbeiten wie folgt:
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- Überprüfen und ausbessern von Kittfugen
- Überarbeiten der Wetterschenkel
- Dichtungen in Flügelrahmen fräsen
- schleifen der kompletten Fensterrahmen und Flügel
- grundieren und streichen
- defekte Gläser ersetzen

Die Fensterbänke im äußeren Bereich (Spengler) müssen überprüft und zum Teil ausgebessert werden, zum Teil müssen Fensterbänke neu erstellt und eingebaut werden.
Überarbeiten der Fensterbänke im Inneren (Schreiner).

KGR 333 Gebäudereinigungsarbeiten
Nach Abschluss der Arbeiten wird eine Grundreinigung durchgeführt.

Zeitplan:
Baubeginn KW 28/2026
Fertigstellung KW 21/2027

## Vorbemerkungen und zusätzliche Vertragsbedingungen
Aufgabenstellung, Denkmalschutz

Die Aufgabenstellung ergibt sich aus der allgemeinen Baubeschreibung und dem Leistungsverzeichnis.

- Schutz der Substanz
Die Sanierungsarbeiten müssen so ausgeführt werden, dass Störungen bzw. Schäden vermieden werden.
Sämtliche Arbeiten am Bauwerk, insbesondere Abbruch und
Rückbauarbeiten, sind mit besonderer Sorgfalt und mit Rücksicht auf die zu erhaltenden Bauteile auszuführen.

- Das Gebäude ist denkmalgeschützt.
Alle beschriebenen Arbeiten finden im denkmalgeschützten Bereich statt und
sind daher mit besonderer Vorsicht und Sorgfalt zu verrichten.

Alle Maßnahmen sind minimalinvasiv und im größtmöglichen Maße substanzschonend auszuführen!

Bei Unklarheiten hat stets die Abstimmung mit Bauleitung, Tragwerksplanung, Fachrestaurator zu erfolgen!

- Besichtigung der örtlichen Gegebenheiten
Dem AN wird dringend empfohlen, vor Angebotsabgabe eine Ortsbesichtigung durchzuführen.
Diese ist nach vorheriger Absprache mit der Vergabestelle möglich.

- Baulärm
Alle Arbeiten finden bei laufendem Kloster- und Schulbetrieb in den angrenzenden Gebäudeteilen statt. Lärmentwicklung und Erschütterungen müssen auf das nicht vermeidbare Minimum reduziert werden.
Auf der Baustelle dürfen nur schallgedämmte Baumaschinen eingesetzt werden.

- Betriebszeiten
Auf der Baustelle darf ohne Sondergenehmigung zu folgenden Zeiten gearbeitet werden:
Werktags 7:00 Uhr bis 20:00 Uhr.

Für die Durchführung lärmintensiver Arbeiten sind folgende Ruhezeiten zu beachten: täglich
07:00 - 08:00 Uhr
12:00 - 13:00 Uhr
17:00 - 18:00 Uhr

In der Zeit von 10. bis 28. August 2026 gelten diese Einschränkungen nicht (Ferienzeit)

- Anfragen zu den Verdingungsunterlagen
Anfragen zu den Verdingungsunterlagen sind rechtzeitig unter Berücksichtigung der auf der Vergabeplattform / Vergabestelle hinterlegten Frist zu stellen.

Anfragen und Auskünfte werden ausschließlich über die Vergabeplattform / Vergabestelle kommuniziert.

- Daten und Auskünfte über die Baumaßnahme
Daten und Auskünfte über die Baumaßnahme darf der Auftragnehmer Dritten nur mit vorheriger Zustimmung des Auftraggebers weitergeben.
Dies gilt auch nach Abschluss der Bauarbeiten für die Erteilung von Referenzen oder der geplanten Veröffentlichung in Firmenbroschüren, Internetauftritten etc.

- Unterlagen
- Zur genaueren Kalkulation liegen dem LV Zeichnungen und Bilder bei, aus denen die jeweiligen Konstruktionen ersichtlich sind.
- Die in den Ausführungsunterlagen angegebenen Höhenkoten, Maße, Stückzahlen etc. sind vom Auftragnehmer RECHTZEITIG VOR BEGINN DER ARBEITEN mit den gegebenen Verhältnissen an der Baustelle zu überprüfen. Erbrachte Vorleistungen anderer Gewerke sind hinsichtlich der eigenen Leistung ebenfalls zu prüfen, und Unstimmigkeiten sind der Bauleitung zu melden.
- Bedenken gegen die ausgeschriebenen Konstruktionen oder Sondervorschläge sind in einem Begleitschreiben zur Angebotsabgabe bekannt zu geben.
- Die Ausschreibung und die beigefügten Zeichnungen erläutern das Konstruktionsprinzip.
- Die verbindlichen Maße sind am Bau zu nehmen und mit den anderen AN zu koordinieren. Montagetoleranzen sind bereits bei der Werkstattplanung zu berücksichtigen.

- Lager- und Arbeitsplätze, Zufahrtswege
- Durch die vorhandenen Platzverhältnisse können vom Auftraggeber nur begrenzte Flächen als Lager-, Arbeits-, und Einrichtungsflächen zur Verfügung gestellt werden. Materialtransporte sind entsprechend zeitgenau und unterteilt vorzusehen
- Materiallagerplätze und Aufstellungsort für Baustelleneinrichtungen sind vor Baubeginn mit der Bauleitung festzulegen. Sollte es baubetrieblich notwendig sein, ist der Lagerplatz ohne zusätzliche Vergütung umzulegen.
- Unterkünfte wie Schlafräume und Aufenthaltsräume für die Freizeit dürfen in der Liegenschaft, in der sich die Baustelle befindet, nicht eingerichtet werden.

- Die von Firmen genutzten Flächen sind immer in einem sauberen Zustand zu halten

- Bauwasser/Baustrom
- Innerhalb des Baugeländes wird ein Wasser- und Baustromanschluss zur Verfügung gestellt.
- Anschlüsse und deren Verbrauch stehen kostenlos zur Verfügung, Zwischenzähler sind nach Angaben des AG zu setzen.
- Anschlüsse für Geräte, Maschinen und sonst. Hilfsmittel, die Energie oder Wasser benötigen, wie z.B. Kabel, Leitungen, Schläuche, Kabeltrommeln, Scheinwerfer etc., sind vom AN bereitzustellen und werden nicht gesondert vergütet

- Brandschutz
- Bei feuergefährlichen Arbeiten, besonders Schweiß-, Flex- und Brennarbeiten sowie der Verwendung von entzündlichen Stoffen sind besondere Sicherheitsmaßnahmen, wie das Bereitstellen von Feuerlöschern einzuhalten.
- Der Auftragnehmer hat eine verantwortliche Brandwache durchzuführen.
- Die Lagerung leicht entzündlicher oder explosiver Materialien ist im Bereich der Baustelle verboten.

- Vermeidung, Verwertung, Beseitigung von Abfällen
Für die Vermeidung und Abfallbewirtschaftung von Abfällen gilt das Kreislaufwirtschaftsgesetz (KrWG) in seiner aktuellen, gültigen Fassung.
Abfälle im Sinne des KrWG, die aus dem Leistungsbereich des AN hervorgehen, sind vom AN bei zertifizierten Entsorgungsfachbetrieben zu entledigen und durch diese entsprechend fach-, sach- und umweltgerecht zu verwerten oder zu beseitigen.

Der Nachweis der Entsorgungsstelle und der Bezahlung von Deponiegebühren sind der Schlussrechnung beizufügen.

- Reinigung
Die Baustelle ist täglich zu reinigen, inkl. Reinigung bei Fertigstellung einzelner Arbeitsabschnitte.

- Alkohol- und Rauchverbot
Auf der Baustelle herrscht Rauchverbot.
Das Konsumieren von Alkohol und/oder Drogen ist ebenfalls untersagt. Der Auftraggeber behält sich vor gegen alkoholisierte oder berauschte Personen ein Baustellenverbot auszusprechen.

- Stoffe und Bauteile
Vom Auftragnehmer dürfen keine gesundheitsgefährdenden Stoffe und Bauteile eingebaut werden.
Die Werte der derzeit gültigen Gefahrenstoffliste sind einzuhalten.

- Kulturhistorische Funde
Werden vom Auftragnehmer Funde gemacht, die von kulturhistorischer Bedeutung sein könnten, ist sofort der Auftraggeber oder dessen örtlicher Bauleiter zu informieren.

- Firmenbauleiter, Koordination
- Der Auftragnehmer hat den verantwortlichen Bauleiter schriftlich zu benennen. Die Qualifikation ist nachzuweisen.
- Der Bauleiter muss deutschsprachig und während der Ausführung aller Arbeiten auf der Baustelle anwesend sein, sowie an den Koordinationsgesprächen des Auftraggebers teilnehmen.
- Koordinationsgespräche finden regelmäßig einmal wöchentlich statt, Baubegehungen nach Erfordernis. Der Auftragnehmer ist verpflichtet, an diesen vom Auftraggeber festgesetzten Besprechungen durch einen geeigneten, bevollmächtigen Vertreter teilzunehmen, der zu rechtsverbindlichen Vereinbarung bevollmächtigt ist. Kosten, die sich hieraus ergeben, werden nicht gesondert vergütet.

- Ausführungsfristen (Bauablaufplan)
- Der Auftragnehmer hat einen Bauablaufplan über seine vertraglichen Leistungen zu erstellen, anhand dessen die Einhaltung der Vertragsfristen nachgewiesen und überwacht werden kann. Die Vertragsfristen ergeben sich aus den Besonderen Vertragsbedingungen FB 214.H.
- Der Baufristenplan ist regelmäßig fortzuschreiben. Bei Änderungen der Vertragsfristen oder bei erheblichen Abweichungen von sonstigen Festlegungen ist der Plan durch den Auftragnehmer unverzüglich zu überarbeiten.
- Die Festlegungen des Auftraggebers, z.B. zur baufachlichen oder terminlichen Koordinierung mit den übrigen Leistungsbereichen sind zu berücksichtigen. Kosten, die sich hieraus ergeben, werden nicht gesondert vergütet

- Bautagesberichte
Vom AN sind auf Formblättern Beiträge für das Bautagebuch täglich zu erstellen und spätestens wöchentlich einzureichen. Sie müssen alle Angaben wie Stand und Fortschritt der Arbeiten sowie alle bemerkenswerten Ereignisse des Bauablaufes lückenlos enthalten. Es dient als Grundlage für alle Meldungen und Berichte, die über die Bauausführung zu erstatten sind und bildet nach Abschluss der Bauarbeiten einen wichtigen Bestandteil der Bauakten.
Bei der Erstellung und Übergabe der Bautagesberichte handelt es sich somit um eine wesentliche Leistungspflicht des AN, die bei Nichterbringung zur Abnahmeverweigerung führen kann.

- Rechnungen
Alle Rechnungen sind je 1-fach beim Auftraggeber und beim Architekturbüro einzureichen, kumuliert und in Papierform.
- Auf allen Rechnungen ist sowohl die Maßnahmen- als auch die Vertragsnummer anzugeben.
- Korrekturen des Auftraggebers aus vorangegangenen Abschlagsrechnungen sind in Folgerechnungen einzupflegen.

- Sicherheitseinbehalt
Bei Teilzahlung erfolgt ein Sicherheitseinbehalt in Höhe von 5%. Dieser kann durch eine Vertragserfüllungsbürgschaft abgelöst werden.

- Bauwesensversicherung
Der Bauherr schließt eine Bauwesensversicherung ab. An die Auftragnehmer werden hierfür keine Gebühren verrechnet.

- Datenträger
Es wird darum gebeten, die Angebote zusätzlich im GAEB-Format d84 zur Verfügung zu stellen.

- Sonstiges
- Sondervorschläge sind grundsätzlich in jedem Bereich akzeptiert. Es ist jedoch der Nachweis der Gleichwertigkeit bzw. der statischen Machbarkeit einschl. Änderungskosten vorzulegen.

- Der Bauherr behält sich vor, Teile der ausgeschriebenen Leistungen aus dem Vertrags-LV herauszunehmen.

Ende der Vorbemerkungen und zusätzlichen Vertragsbedingungen

## HINWEIS: Gliederung in Förderbereiche
HINWEIS:
Auf Grund der unterschiedlichen Förderbereiche ist das LV in zwei Bereiche gegliedert:

Bereich 1: "Sanierung Bibliotheksflügel"

Bereich 2: "Bibliotheks- und Apothekerflügel"

Die Positionen in Bereich 2 entsprechen teilweise denen des Bereichs 1,
müssen aber aus abrechnungstechnischen Gründen hinsichtlich der Fördermittel getrennt aufgelistet werden.

Die beiden Bereiche sind mit separaten Rechnungen abzurechnen.

## 3010 Gerüstarbeiten

### Bereich 01 Sanierung Bibliotheksflügel

#### Untertitel 01.01 Schutzmaßnahmen

**01.01.01 Schutz der Böden - Bautenschutzmatte**
Lieferung und Abbau von Schutzabdeckungen für Pflaster-/Dachflächen im Bereich des Standgerüsts gem. den Vorgaben der BG Bau und den anerkannten Regeln der Technik

Material: Bautenschutzmatte
Dicke: bis 6 mm
Ort: Außenbereich - Pflasterflächen
Menge: 40,000 m²

**01.01.02 Vorhaltung Bautenschutzmatte**
für jede angefangene Woche ab Freigabe

Vorhaltedauer: 29 Wochen
Abrechnung: m² Bautenschutzmatte x Woche Vorhaltung
Menge: 1160,000 m²/W

#### Untertitel 01.03 Arbeits- und Schutzgerüst

*Hinweis: Hinweis*
Einzurüsten sind der Bibliotheks- und Apothekerflügel.

Das Gerüst ist für folgende Gewerke zu stellen:

- Baumeisterarbeiten
- Dachdecker-/Flaschnerarbeiten
- Tischlerarbeiten Fenster und Türen
- Putzarbeiten
- Malerarbeiten.

Die Gebrauchsüberlassung beginnt mit Freigabe des Gerüstes.

**01.03.01 Aufbau Fassadengerüst - LK 4**
Arbeitsgerüst als längenorientiertes Standgerüst für Dach-/Fassadenarbeiten aufbauen, Fassadenvor-/Rücksprünge sind mit einzurüsten, einschl. Vorhaltung während des Aufbaus, Leitern, Bordbretter, Seitenschutz etc., Höhenausgleich bei unterschiedl. Terrainhöhen, Sicherstellen der Tragfähigkeit des Untergrundes unter den Gerüstfüßen durch geeignete Lastverteilungsplatten

Breitenklasse: W 09
Lastklasse: 4
Belastbarkeit: 3.0 kN/m²
Untergrund: Pflasterflächen mit vorgen. Schutzplatten
Standfläche: eben bis leicht geneigt
Befestigung: Mauerwerk mit Putz
Traufhöhe: ca. 14.10 ü. OKG
Firsthöhe: ca. 22.70 m ü. OKG
Ort: Bibliotheksflügel

Mehraufwendungen aufgrund der baulichen und örtlichen Gegebenheiten sind in den Einheitspreis einzukalkulieren und werden nicht gesondert vergütet.
Menge: 596,000 m²

**01.03.02 Vorhaltung Fassadengerüst - LK 4**
für jede angefangene Woche ab Freigabe

Vorhaltedauer: 29 Wochen
Abrechnung: m² Gerüstfläche x Woche Vorhaltung
Menge: 17284,000 m²/W

**01.03.03 Anbau Gerüstbekleidung**
an vorgen. Gerüst, mit Staubschutznetzen, einschl. Vorhaltung während des Anbringens, fachgerechte Befestigung am Gerüst, wind-/sturmsicher

Maschenweite: 2 x 3 mm
Menge: 596,000 m²

**01.03.04 Vorhaltung Gerüstbekleidung**
für jede angefangene Woche ab Freigabe

Vorhaltedauer: 29 Wochen
Abrechnung: m² Gerüstbekleidungsfläche x Woche Vorhaltung
Menge: 17284,000 m²/W

**01.03.05 Einbau Innengeländer**
bei Überschreitung des zul. Wandabstandes von 30 cm nach DIN EN 12811-1, an allen Gerüstlagen, liefern und einbauen, einschl. Vorhaltung während des Einbaus, Schutzpfosten bei Herstellung des Seitenschutzes
Menge: 98,000 m

**01.03.06 Vorhaltung Innengeländer**
für jede angefangene Woche ab Freigabe

Vorhaltedauer: 29 Wochen
Abrechnung: m Innengeländer x Woche Vorhaltung
Menge: 2842,000 m

*Hinweis: Hinweis*
Die zu stellende Gerüsttreppe dient als einziger Zugang - während der Bauarbeiten - in den Bibliotheksflügel.

**01.03.07 Aufbau Gerüsttreppentürme**
nach BGR 113, passend zu vorgen. Gerüst, als separate Aufstiegsmöglichkeit vom Boden bis zur obersten Arbeitsebene aufbauen, einschl. Verankerung am Gerüst, Handlauf, Stirngeländer etc., Vorhaltezeit während des Aufbaus

Traufhöhe: ca. 14.05 m ü. OKG
Abrechnung: je Treppenaufgang über gesamte Höhe = 1 Stck.
Menge: 1,000 St

**01.03.08 Vorhaltung Gerüsttürme**
für jede angefangene Woche ab Freigabe, einschl. notwendiger Wartungen

Vorhaltedauer: bis 29 Wochen
Abrechnung: Stck. Gerüstturm x Woche Vorhaltung
Menge: 29,000 St/W

**01.03.09 Einbau Konsolen - 30 cm**
an vorgen. Schutzgerüst, einschl. Vorhaltung während des Einbaus

Breite: ca. 30 cm
Menge: 96,000 m

**01.03.10 Vorhaltung Konsole - 30 cm**
für jede angefangene Woche ab Freigabe

Vorhaltedauer: 29 Wochen
Abrechnung: lfm Konsole x Woche Vorhaltung
Menge: 2784,000 m/Wo

**01.03.11 Aufbau Fußgängertunnel**
in vorgen. Gerüst beim Aufbau integrieren, einschl. Schutzdach, Rieselschutz, Vorhaltung während des Aufbaus

Breite: bis 3 m
Menge: 1,000 St

**01.03.12 Vorhaltung Fußgängertunnel**
für jede angefangene Woche ab Freigabe

Vorhaltedauer: 29 Wochen
Abrechnung: Stck. Schutzdach x Woche Vorhaltung
Menge: 29,000 St/W

*Hinweis: Hinweis*
Ein Materialaufzug ist für eigene Arbeiten und für die Nutzung durch Fremdgewerke vorzusehen. Die Lage ist zwingend mit der Bauleitung abzustimmen.

**01.03.13 Aufbau Korb-/Lastenaufzug - 300 Z**
*** Bezugsbeschreibung
liefern und aufbauen, zur Nutzung für eigene Arbeiten und Fremdgewerke, einschl. Vorhaltung während des Aufbaus, Wartung/Instandhaltung während der Arbeiten

Traglast: bis 300 kg
Personenbeförderung: nein
Menge: 1,000 St

**01.03.14 Vorhaltung Korb-/Lastenaufzug - 300 Z**
*** Bezugsbeschreibung
für jede angefangene Woche ab Freigabe

Vorhaltedauer: 29 Wochen
Menge: 29,000 St/W

**01.03.15 Zulage Korb-/Lastenaufzug - 500 ZZP**
*** wie Position 01.03.13
für Personenbeförderung 500 kg und reiner Lastenaufzug, umschaltbar, 850 kg
Menge: 1,000 St

**01.03.16 Zulage Vorhaltung Korb-/Lastenaufzug - 500 ZZP**
*** wie Position 01.03.14
jedoch für Korb-/Lastenaufzug mit Personenbeförderung
Menge: 29,000 St/W

#### Untertitel 01.04 Stundenlohnarbeiten

*Hinweis: Hinweis*
Stundenlohnarbeiten, welche nicht in den Positionen erfasst sind und gegen Nachweis zur Ausführung kommen und nur auf besondere Anordnung des Auftraggebers auszuführen sind.

- Die Verrechnungssätze für die nachstehenden Lohn- und Berufsgruppen sind unaufgegliedert anzubieten. In ihnen sind enthalten:
 - Lohn- und Gehaltskosten,
 - Lohn- und Gehaltsnebenkosten,
 - Sozialkosten einschließlich Sozialkassenbeiträge,
 - Gemeinkostenanteile,
 - Gewinn.
- Zuschläge zu den Verrechnungssätzen für vom Auftraggeber angeordnete oder zu vertretende Nacht-, Sonntags-, Feiertags- und Mehrarbeit (Überstunden) sind gesondert nachzuweisen; sie werden in Höhe der tariflichen Vereinbarung vergütet. Für Nacht-, Sonntags- und Feiertagsarbeit wird als Zuschlag nur der Beitrag zur gesetzlichen Unfallversicherung vergütet. Für Mehrarbeit werden zusätzlich die Sozialkosten vergütet.
- Beschäftigt der Bieter bei einer der nachstehenden Lohn-/Berufsgruppen keine Arbeitskräfte, hat er dies anzugeben und statt dessen den Einsatz möglichst gleichwertiger Arbeitskräfte anzubieten.
- Polier- oder Vorarbeiterstunden werden nur dann vergütet, wenn die angeordneten Arbeiten eine entsprechende Qualifikation erfordern. Ansonsten können nur Facharbeiter bzw. Helferstunden verrechnet werden.
- Die Stundensätze gelten unabhängig von der Anzahl der tatsächlich benötigten Stunden. Über die Leistungen sind täglich Berichte der Bauleitung vorzulegen und unterzeichnen zu lassen. Nicht unterzeichnete Regiezettel gelten als nicht anerkannt.
- Bei Fahrzeugen und Baggern o.ä. ist  das Personal in den Einheitspreis einzukalkulieren, bei Geräten und Werkzeugen wird das Bedienungspersonal gesondert vergütet. Der Verrechnungssatz gilt für das zum Zeitpunkt des Abrufes einsatzbereit auf der Baustelle befindlichen Baugerätes. Vergütet werden die tatsächlichen Arbeitsstunden.

**01.04.01 Stundenlohnarbeiten - VorarbeiterIn**
*** Bezugsbeschreibung
für eventuell erforderl. Arbeiten, die nicht in den ausgeschriebenen Positionen erfasst sind, nur auf ausdrückliche Anweisung und gegen Nachweis zur
Ausführung kommen
Menge: 5,000 h

**01.04.02 Stundenlohnarbeiten - FacharbeiterIn**
*** wie Position 01.04.01
FacharbeiterIn
Menge: 10,000 h

**01.04.03 Stundenlohnarbeiten - HelferIn**
*** wie Position 01.04.01
HelferIn
Menge: 10,000 h

### Bereich 02 6.1 Bibliotheks- und Apothekerflügel

#### Untertitel 02.01 Allgemeines

**02.01.01 verkehrsrechtliche Genehmigung**
*** Pauschalposition
für das Aufstellen des Gerüstes im öffentlichen Verkehrsraum - Brauhausstraße - einholen

Eine Kopie der Genehmigung ist der Bauleitung unaufgefordert vorzulegen.
Menge: 1,000 psch

#### Untertitel 02.02 Schutzmaßnahmen

**02.02.01 Schutz der Böden - Bautenschutzmatte**
*** Bezugsbeschreibung
Lieferung und Abbau von Schutzabdeckungen für Pflaster-/Dachflächen im Bereich des Standgerüsts gem. den Vorgaben der BG Bau und den anerkannten Regeln der Technik

Material: Bautenschutzmatte
Dicke: bis 6 mm
Ort: Außenbereich - Pflaster-/Dachflächen, Innenbereich - Pflaster-/Fliesenflächen
Menge: 242,000 m²

**02.02.02 Zulage Bautenschutzmatte**
für die Verlegung auf dem Dach der Kirche im Klosterhof

Dachneigung: ca. 35 Grad
Menge: 28,000 m²

**02.02.03 Vorhaltung Bautenschutzmatte**
für jede angefangene Woche ab Freigabe

Vorhaltedauer: 43 Wochen
Abrechnung: m² Bautenschutzmatte x Woche Vorhaltung
Menge: 10966,000 m²/W

**02.02.04 Schutz der Böden - Hartfaserplatte**
*** wie Position 02.02.01
Ausführung mit Hartfaserplatte im Innenbereich

Untergrund: Granitplatten, Fliesen
Breite: ca. 2.20 m
Menge: 36,000 m²

**02.02.05 Vorhaltung Hartfaserplatte**
für jede angefangene Woche ab Freigabe

Vorhaltedauer: 4 Wochen
Abrechnung: m² Hartfaserplatte x Woche Vorhaltung
Menge: 144,000 m²/W

#### Untertitel 02.05 Arbeits- und Schutzgerüst

*Hinweis: Hinweis*
Einzurüsten sind der Apotheker- und der Bibliotheksflügel sowie Teile des Südflügels.

Das Gerüst ist für folgende Gewerke zu stellen:

- Baumeisterarbeiten
- Dachdecker-/Flaschnerarbeiten
- Tischlerarbeiten Fenster und Türen
- Putzarbeiten
- Malerarbeiten.

Für Fußgänger ist an den Ein- und Durchgängen jeweils ein Fußgängertunnel zu errichten.

Um in den Klosterhof zu gelangen, ist das Gerüst durch den Innenbereich - 3 Tore/Türen - zu transportieren. Beschädigungen sind zwingend zu vermeiden. Kosten, die sich hieraus ergeben, sind in den Einheitspreis einzurechnen und werden nicht gesondert vergütet.

Im Klosterhof ist das Gerüst auf das Dach der Kirche zu stellen. Die Dachhaut - Bibereindeckung - ist zu schützen. Die Arbeiten sind mit größter Sorgfalt auszuführen.

Die Gebrauchsüberlassung beginnt mit Freigabe des Gerüstes.

Der Auf- und Abbau kann, je nach Baufortschritt, getrennt erfolgen.
Kosten, die sich hieraus ergeben, sind in den Einheitspreis einzurechnen und werden nicht gesondert vergütet.

**02.05.01 Aufbau Fassadengerüst - LK 4**
*** Bezugsbeschreibung
Arbeitsgerüst als längenorientiertes Standgerüst für Dach-/Fassadenarbeiten aufbauen, Fassadenvor-/Rücksprünge sind mit einzurüsten, einschl. Vorhaltung während des Aufbaus, Leitern, Bordbretter, Seitenschutz etc., Höhenausgleich bei unterschiedl. Terrainhöhen, Sicherstellen der Tragfähigkeit des Untergrundes unter den Gerüstfüßen durch geeignete Lastverteilungsplatten

Breitenklasse: W 09
Lastklasse: 4
Belastbarkeit: 3.0 kN/m²
Untergrund: Pflaster-/Dachflächen mit Bautenschutzmatte, Grünfläche Rasen
Standfläche: eben und geneigt
Befestigung: Mauerwerk mit Putz
Traufhöhe: ca. 14.30 ü. OKG
Firsthöhe: ca. 22.70 m ü. OKG
Ort: Apotheker-/Bibliotheksflügel

Mehraufwendungen aufgrund der baulichen und örtlichen Gegebenheiten sind in den Einheitspreis einzukalkulieren und werden nicht gesondert vergütet.
Menge: 2208,000 m²

**02.05.02 Vorhaltung Fassadengerüst - LK 4**
für jede angefangene Woche ab Freigabe

Vorhaltedauer: 47 Wochen
Abrechnung: m² Gerüstfläche x Woche Vorhaltung
Menge: 114504,000 m²/W

**02.05.03 Abbau Fassadengerüst - LK 4**
einschl. Vorhaltung während des Abbaus
Menge: 2804,000 m²

**02.05.04 Ausbau zum Dachfanggerüst**
vorgen. Arbeitsgerüst in der obersten Gerüstlage zum Dachfanggerüst ausbauen, mit Schutznetzen, einschl. Vorhaltung während des Ausbaus
Menge: 174,000 m

**02.05.05 Vorhaltung Dachfanggerüst**
für jede angefangene Woche ab Freigabe, einschl. notwendiger Wartungen

Vorhaltedauer: bis 47 Wochen
Abrechnung: lfm Dachfang x Woche Vorhaltung
Menge: 8178,000 m/Wo

**02.05.06 Abbau Dachfanggerüst**
einschl. Vorhaltung während des Rückbaus
Menge: 174,000 m

**02.05.07 Zulage Fassadengerüst - Transport**
für den Transport durch das Gebäude und den Klosterhof per Hand

Transportweg: bis 200 m
Menge: 835,000 m²

**02.05.08 Zulage Fassadengerüst - Dachneigung**
für den Aufbau des Gerüstes der Dachneigung des Kirchendaches im Klosterhof folgend

Dachneigung: ca. 35 Grad
Menge: 226,000 m²

**02.05.09 Anbau Gerüstbekleidung**
an vorgen. Gerüst, mit Staubschutznetzen, einschl. Vorhaltung während des Anbringens, fachgerechte Befestigung am Gerüst, wind-/sturmsicher

Maschenweite: 2 x 3 mm
Menge: 2208,000 m²

**02.05.10 Vorhaltung Gerüstbekleidung**
für jede angefangene Woche ab Freigabe

Vorhaltedauer: 47 Wochen
Abrechnung: m² Gerüstbekleidungsfläche x Woche Vorhaltung
Menge: 114504,000 m²/W

**02.05.11 Abbau Gerüstbekleidung**
einschl. Vorhaltung während des Abbaus
Menge: 2804,000 m²

**02.05.12 Einbau Innengeländer**
bei Überschreitung des zul. Wandabstandes von 30 cm nach DIN EN 12811-1, an allen Gerüstlagen, liefern und einbauen, einschl. Vorhaltung während des Einbaus, Schutzpfosten bei Herstellung des Seitenschutzes
Menge: 366,000 m

**02.05.13 Vorhaltung Innengeländer**
für jede angefangene Woche ab Freigabe

Vorhaltedauer: 47 Wochen
Abrechnung: m Innengeländer x Woche Vorhaltung
Menge: 18966,000 m

**02.05.14 Abbau Innengeländer**
einschl. Vorhaltung während des Abbaus
Menge: 464,000 m

*Hinweis: Hinweis*
Das nachfolgend beschriebene Gerüst dient als reines Schutzgerüst für die Dachdecker- und Klempnerarbeiten am Dach des Bibliotheksflügels.
Es ist auf der Brauhausstraße zu errichten. Hierfür ist eine verkehrsrechtliche Genehmigung einzuholen und vorzulegen.
Beim Aufbau ist die Toreinfahrt (Mauer) zu berücksichtigen. Beschädigungen sind zwingend zu vermeiden.

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
**02.05.15 Aufbau Schutzgerüst - LK 3**
*** wie Position 02.05.01
als Schutzgerüst für Zimmer-/Dachdeckerarbeiten, einschl. Überbauung der vorh. Mauer/Toreinfahrt

Lastklasse: 3
Belastbarkeit: 2.0 kN/m²
Untergrund: Pflaster
Ort: Südflügel
Menge: 631,000 m²

**02.05.16 Vorhaltung Schutzgerüst - LK 3**
für jede angefangene Woche ab Freigabe

Vorhaltedauer: 30 Wochen
Abrechnung: m² Gerüstfläche x Woche Vorhaltung
Menge: 18930,000 m²/W

**02.05.17 Abbau Schutzgerüst - LK 3**
einschl. Vorhaltung während des Abbaus
Menge: 631,000 m²

**02.05.18 Ausbau zum Dachfanggerüst**
vorgen. Arbeitsgerüst in der obersten Gerüstlage zum Dachfanggerüst ausbauen, mit Schutznetzen, einschl. Vorhaltung während des Ausbaus
Menge: 30,000 m

**02.05.19 Vorhaltung Dachfanggerüst**
für jede angefangene Woche ab Freigabe, einschl. notwendiger Wartungen

Vorhaltedauer: bis 30 Wochen
Abrechnung: lfm Dachfang x Woche Vorhaltung
Menge: 900,000 m/Wo

**02.05.20 Abbau Dachfanggerüst**
einschl. Vorhaltung während des Abbaus
Menge: 30,000 m

*Hinweis: Hinweis*
Im Bereich des Vorplatzes werden zwei Gerüsttreppen gestellt.
Eine Treppe dient als einziger Zugang - während der Bauarbeiten - in den Bibliotheksflügel.
Im Klosterhof sind zwei Gerüsttreppen zu stellen.

**02.05.21 Aufbau Gerüsttreppentürme**
nach BGR 113, passend zu vorgen. Gerüst, als separate Aufstiegsmöglichkeit vom Boden bis zur obersten Arbeitsebene aufbauen, einschl. Verankerung am Gerüst, Handlauf, Stirngeländer etc., Vorhaltezeit während des Aufbaus

Traufhöhe: ca. 14.30 ü. OKG
Ort: Apotheker-/Bibliotheksflügel
Abrechnung: je Treppenaufgang über gesamte Höhe = 1 Stck.
Menge: 3,000 St

**02.05.22 Vorhaltung Gerüsttürme**
für jede angefangene Woche ab Freigabe, einschl. notwendiger Wartungen

Vorhaltedauer: bis 47 Wochen
Abrechnung: Stck. Gerüstturm x Woche Vorhaltung
Menge: 159,000 St/W

**02.05.23 Abbau Gerüsttürme**
einschl. Vorhaltung während des Rückbaus
Menge: 4,000 St

**02.05.24 Einbau Konsolen - 70 cm**
*** Bezugsbeschreibung
an vorgen. Schutzgerüst in der obersten Gerüstlage, einschl. Vorhaltung während des Einbaus

Breite: ca. 70 cm
Ort: Apotheker-/Bibliotheksflügel
Menge: 174,000 m

**02.05.25 Vorhaltung Konsole - 70 cm**
für jede angefangene Woche ab Freigabe

Vorhaltedauer: 47 Wochen
Abrechnung: lfm Konsole x Woche Vorhaltung
Menge: 8178,000 m/Wo

**02.05.26 Abbau Konsole - 70 cm**
einschl. Vorhaltung während des Rückbaus
Menge: 174,000 m

**02.05.27 Einbau Konsolen - 30 cm**
*** wie Position 02.05.24
Breite: bis 30 cm
Menge: 174,000 m

**02.05.28 Vorhaltung Konsole - 30 cm**
für jede angefangene Woche ab Freigabe

Vorhaltedauer: 47 Wochen
Abrechnung: lfm Konsole x Woche Vorhaltung
Menge: 9906,000 m/Wo

**02.05.29 Abbau Konsole - 30 cm**
einschl. Vorhaltung während des Rückbaus
Menge: 270,000 m

**02.05.30 Aufbau Gitterträger**
in das vorgen. Gerüst beim Aufbau integrieren, passend zur Länge des zu überbrückenden Zwischenraumes, in Einzellängen, einschl. Vorhaltung während des Einbaus

Länge des überbrückenden Zwischenraumes: bis 5 m
Menge: 5,000 m

**02.05.31 Vorhaltung Gitterträger**
für jede angefangene Woche ab Freigabe

Vorhaltedauer: 47 Wochen
Abrechnung: Stck. Gitterträger x Woche Vorhaltung
Menge: 235,000 St/W

**02.05.32 Abbau Gitterträger**
einschl. Vorhaltung während des Rückbaus
Menge: 5,000 m

**02.05.33 Aufbau Fußgängertunnel**
in vorgen. Gerüst beim Aufbau integrieren, einschl. Schutzdach, Rieselschutz, Vorhaltung während des Aufbaus

Breite: bis 3 m
Menge: 4,000 St

**02.05.34 Vorhaltung Fußgängertunnel**
für jede angefangene Woche ab Freigabe

Vorhaltedauer: 47 Wochen
Abrechnung: Stck. Schutzdach x Woche Vorhaltung
Menge: 206,000 St/W

**02.05.35 Abbau Fußgängertunnel**
einschl. Vorhaltung während des Rückbaus
Menge: 5,000 St

**02.05.36 Vorhaltung Korb-/Lastenaufzug - 300 Z**
*** Bezugsbeschreibung
für jede angefangene Woche ab Freigabe

Vorhaltedauer: bis 18 Wochen
Menge: 18,000 St/W

**02.05.37 Abbau Korb-/Lastenaufzug - 300 Z**
*** Bezugsbeschreibung
einschl. aufladen, Abtransport, Vorhaltung während des Rückbaus
Menge: 1,000 St

**02.05.38 Zulage Vorhaltung Korb-/Lastenaufzug - 500 ZZP**
*** wie Position 02.05.36
jedoch für Korb-/Lastenaufzug mit Personenbeförderung
Menge: 18,000 St/W

**02.05.39 Zulage Abbau Korb-/Lastenaufzug - 500 ZZP**
*** wie Position 02.05.37
jedoch für Korb-/Lastenaufzug mit Personenbeförderung
Menge: 1,000 St

**02.05.40 Gerüstlöcher schließen**
nachträglich, im Zuge des Gerüstabbaus, mit Material wie Außenputz, ansatzlos, in gleicher Oberflächenstruktur und Farbton

Gerüststopfen aus Kunststoff sind nicht zulässig.

Einzukalkulieren ist der Mehraufwand für die Koordination mit dem Putzer.
Menge: 2804,000 m²

#### Untertitel 02.06 Stundenlohnarbeiten

*Hinweis: Hinweis*
Stundenlohnarbeiten, welche nicht in den Positionen erfasst sind und gegen Nachweis zur Ausführung kommen und nur auf besondere Anordnung des Auftraggebers auszuführen sind.

- Die Verrechnungssätze für die nachstehenden Lohn- und Berufsgruppen sind unaufgegliedert anzubieten. In ihnen sind enthalten:
 - Lohn- und Gehaltskosten,
 - Lohn- und Gehaltsnebenkosten,
 - Sozialkosten einschließlich Sozialkassenbeiträge,
 - Gemeinkostenanteile,
 - Gewinn.
- Zuschläge zu den Verrechnungssätzen für vom Auftraggeber angeordnete oder zu vertretende Nacht-, Sonntags-, Feiertags- und Mehrarbeit (Überstunden) sind gesondert nachzuweisen; sie werden in Höhe der tariflichen Vereinbarung vergütet. Für Nacht-, Sonntags- und Feiertagsarbeit wird als Zuschlag nur der Beitrag zur gesetzlichen Unfallversicherung vergütet. Für Mehrarbeit werden zusätzlich die Sozialkosten vergütet.
- Beschäftigt der Bieter bei einer der nachstehenden Lohn-/Berufsgruppen keine Arbeitskräfte, hat er dies anzugeben und statt dessen den Einsatz möglichst gleichwertiger Arbeitskräfte anzubieten.
- Polier- oder Vorarbeiterstunden werden nur dann vergütet, wenn die angeordneten Arbeiten eine entsprechende Qualifikation erfordern. Ansonsten können nur Facharbeiter bzw. Helferstunden verrechnet werden.
- Die Stundensätze gelten unabhängig von der Anzahl der tatsächlich benötigten Stunden. Über die Leistungen sind täglich Berichte der Bauleitung vorzulegen und unterzeichnen zu lassen. Nicht unterzeichnete Regiezettel gelten als nicht anerkannt.
- Bei Fahrzeugen und Baggern o.ä. ist  das Personal in den Einheitspreis einzukalkulieren, bei Geräten und Werkzeugen wird das Bedienungspersonal gesondert vergütet. Der Verrechnungssatz gilt für das zum Zeitpunkt des Abrufes einsatzbereit auf der Baustelle befindlichen Baugerätes. Vergütet werden die tatsächlichen Arbeitsstunden.

**02.06.01 Stundenlohnarbeiten - VorarbeiterIn**
*** Bezugsbeschreibung
für eventuell erforderl. Arbeiten, die nicht in den ausgeschriebenen Positionen erfasst sind, nur auf ausdrückliche Anweisung und gegen Nachweis zur
Ausführung kommen
Menge: 5,000 h

**02.06.02 Stundenlohnarbeiten - FacharbeiterIn**
*** wie Position 02.06.01
FacharbeiterIn
Menge: 10,000 h

**02.06.03 Stundenlohnarbeiten - HelferIn**
*** wie Position 02.06.01
HelferIn
Menge: 10,000 h
